# Schwarzburg Barrierefreiheit Besucherservice
Angebotsaufforderung (GAEB DA XML 3.2, DA83)
Projekt: SCHW_2.BA
Währung: EUR
Bieterkommentare zugelassen: ja
Auftraggeber: Stiftung Thüringer Schlösser und Gärten,, 07407
Erstellt mit: ASBwin 27.0.0.0, Position 27.0.0.8, 29.01.2026

## Los 016: Baureinigung BAU 033
Datum: 29.01.2026

*Hinweis: Allgemeine Vorbemerkungen*
Das Schloss Schwarzburg befindet sich im Eigentum der Stiftung Thüringer Schlösser und Gärten. Als bedeutendes Einzeldenkmal wird die Schlossanlage ganzjährig von Touristen besucht. Das Schlossensemble gliedert sich in mehrere Baukörper.

Das Hauptgebäude des Schlosses steht größtenteils seit über 80 Jahren leer. In einem Teilbereich fand 2020 eine erste Ausbaustufe statt. Dabei wurden Räume im 1. und 2. Obergeschoss statisch gesichert und nutzbar gemacht.
Als Komplettierung sollen in einem zweiten Bauabschnitt Maßnahmen zur Barrierefreiheit und ein Besucherservice geschaffen werden.

Der Baukörper hat Außenabmessungen von ca. 77 m x 13 m. Die Firsthöhe beträgt ca. 24 m. Der Bau wird ergänzt vom ehemaligen Kapellenbau, von welchem nur noch ein Turmtorso steht.

Das Gebäude ist 5-geschossig, alle Höhenangaben ca. von OK Gelände Innenhof:
Kellergeschoss = ca.  4,05 m/ - 3,77 m
Erdgeschoss = ca. + 0,0/0,14 m
Erstes Obergeschoss = ca. +5,00 m
Zweites Obergeschoss (Beletage) = ca. +10,20 m
Dachgeschoss = ca. 15,80 m

Die Zufahrt zum Schlossgelände erfolgt über eine Durchfahrt von Norden. Hinter der Durchfahrt steigt das Gelände unmittelbar an (siehe Schnitt Zufahrt)
Die Durchfahrt hat folgende Abmessungen

Breite bis 3,25 m (Engstelle im Bereich Torhaus)
Höhe bis 3,65 m
Steigung in der Durchfahrt ca. 5,5 %
Steigung hinter der Durchfahrt ca. 13 %

Die Durchfahrt ist zugleich ein fußläufiger Zugang für die Besucher und die Zufahrt für die Rettungsfahrzeuge.

Für die Bauzeit werden Flächen für eine zentrale Baustelleneinrichtung für alle Gewerke vorgesehen (siehe Lageplan mit BE). Diese ist als Andienung der Baustelle zu nutzen. Hier werden das Baustellen-WC, Lagerflächen sowie Aufstellflächen für Hebezeuge sowie Schuttcontainer vorgesehen.
Die Zufahrt für die Feuerwehr muss zu allen Zeiten gewährleistet sein, das gilt auch für die Durchfahrt durch die Flächen der Baustelleneinrichtung. Diese Flächen sind im Plan gekennzeichnet und dürfen nicht durch Lagerung von Material o.ä. eingeschränkt werden.

Lage und Erschließung:
Schloss Schwarzburg liegt auf einem Bergrücken (ca. 350 m ü. NN) oberhalb der südthüringischen Gemeinde Schwarzburg in landschaftlich und topografisch markanter Position ca. 15 km südwestlich von Rudolstadt. Die dreiseitig zum Tal der Schwarza abfallenden und intensiv bewaldeten Berghänge umschließen den langgestreckten Schlosskomplex.
Die Straßenführung zur Schlossanlage verläuft durch das Schwarzatal. Das Schwarzatal ist ein tief eingeschnittenes, ca. 53 km langes Kerbtal am Nordrand des Thüringer Schiefergebirges. Es gehört in seiner Gesamtheit zum Naturpark „Thüringer Wald".
Schwarzburg ist über die Landesstraßen L 1113 (Unterköditz-Schwarzburg), L 1112 (Schalkau-Bad Blankenburg) in das Straßenhauptnetz eingebunden. Die Entfernung zur Bundesstraße B 88 (Unterköditz) beträgt ca. 6 km, nach Bad Blankenburg sind es 11 km und nach Rudolstadt ca. 15 km. Die Universitätsstadt Ilmenau und damit auch der Anschluss an die Bundesautobahn A 71 befinden sich in einer Entfernung von ca. 25 km.
Die verkehrliche Erschließung des Schlosses erfolgt ausschließlich über die Schlossstraße. Sie zweigt am Friedrich-Ebert-Platz (ca. 500 m nordwestlich des barocken Hauptgebäudes) von den Landesstraßen L 1112 und L 1113 ab und führt als Sackgasse bis in den Schlosskomplex.

Geschichte und Bausubstanz:
1123 erstmals urkundlich erwähnt, war die Schwarzburg spätestens seit dem 12. Jahrhundert Stammsitz des gleichnamigen Adelsgeschlechts, das sich in der Folgezeit zu einem der mächtigsten in Thüringen entwickelte.
Die Schlossanlage wurde Im 17. und 18. Jahrhundert mehrfach umgebaut. Sie diente bis 1918 als Nebenresidenz der Fürsten zu Schwarzburg-Rudolstadt.
1940-42 wurden wesentliche Teile des Schlosses zwecks Umbau zum Reichsgästehaus abgebrochen. Diese Baumaßnahme wurde aufgrund des fortschreitenden Krieges im Jahr 1942 eingestellt. Als Notsicherungsmaßnahmen bis September 1942 erfolgte die Wiedereinmauerung des freistehenden Kirchturms, die Turmunterfahrung mit einer Stahlbetonplatte sowie die Herstellung der Decke über dem Erdgeschoss im nördlichen Teil des Hauptgebäudes. Notdürftig gesichert verblieb das Schloss über Jahrzehnte als Bauruine.

Allgemeine Hinweise zur Bauausführung:
Alle Arbeiten am Einzeldenkmal Schloss Schwarzburg sind mit größter Sorgfalt, Vorsicht und größtmöglicher Schonung der Originalsubstanz durchzuführen. Beschädigungen der Originalsubstanz sind auszuschließen.

Der Auftragnehmer hat darauf zu achten, dass während der Durchführung sämtlicher Arbeiten der Besucherverkehr auf der Anlage unbeeinträchtigt bleibt. Sämtliche Ausführungszeiten und Ausführungsbereiche sind dem AG vorab durch den AN anzumelden, um eine Ausführung bei laufendem Betrieb sicherstellen zu können. Es besteht die Möglichkeit, dass aufgrund von Veranstaltungen des AG Ausführungstermine angepasst werden müssen.

Es ist vorgesehen, die bereits nutzbaren Bereiche des Schlosses im 1. und 2. Obergeschoss von Mai bis September während der Baumaßnahmen in Nutzung zu halten. Diese Bereiche liegen außerhalb des Berabeitungsbereiches, ausgenommen das Treppenhaus. Dies bedeutet erhöhte Anforderungen an Ordnung, Sauberkeit und Sicherheit auf der Baustelle insbesondere in den Zugangsbereichen.
Aufwendungen für die dafür notwendige Beräumung von Zugangswegen von Material oder Verpackungen werden nicht separat vergütet sondern sind in die Einheitspreise einzukalkulieren.

Insgesamt sind Ordnung und Sauberkeit auf der Baustelle sehr wichtig und werden durch die Bauleitung engmaschig kontrolliert. Sämtliche Fahrten sowie Lieferungen, Ver- und Entsorgungen sind in enger Abstimmung mit dem AG zu planen und durchzuführen.

Das Betreiben von Musikanlagen ist im gesamten Objekt nicht gestattet! Das Rauchen im Gebäude ist mit Androhung des Baustellenverweises nicht gestattet.

Aus Gründen des Brandschutzes ist jede Art von Schweißen, Trennen von Metall, das mit Funkenflug und Hitze verbunden ist, grundsätzlich verboten. Gleiches gilt für Arbeiten, die mit Erschütterungen verbunden sind. Für Bereiche, in denen Schweißarbeiten nicht auszuschließen sind, sind zusätzliche Sicherheitsvorkehrungen (Brandwache o.ä.) zu treffen. diese Arbeiten zählen als Nebenleistung und werden nicht gesondert vergütet.

Sämtliche Arbeiten müssen unter größtmöglicher Staubvermeidung ausgeführt werden. Die Maßnahmen dafür sind mit der Bauleitung abzustimmen. Unnötiger Wassereintrag in die historische Bausubstanz ist zu vermeiden!

Schließzeiten/ Zugänglichkeit:
Vor Arbeitsbeginn (i.d.R. 1 Woche vorab) sind dem Auftraggeber die Anzahl der eingesetzten Arbeiter des Auftragnehmers sowie deren Namen und Telefonnummern und die Kennzeichen von Liefer- und Montagefahrzeugen zu übermitteln.

Ansprechpartner innerhalb der Stiftung Thüringer Schlösser und Gärten:

Stiftung Thüringer Schlösser und Gärten
Schloss Heidecksburg
D-07744 Rudolstadt

Frau Niklas,
Tel. 03672 / 44 71 42
email:
vergabestelle-bau@thueringerschloesser.de

Fotografieren:
Fotografieren ist ausschließlich im Baustellenbereich zu Dokumentationszwecken im Rahmen der beauftragten Maßnahmen gestattet. Bilder die während der Bauarbeiten an Stiftungsobjekten für die Baudoku o.ä. gemacht werden können von den beteiligten Firmen als Referenz genutzt werden können. Erforderlich ist der Vermerk im Bildnachweis, dass die Stiftung Thüringer Schlösser und Gärten Eigentümer ist und der korrekte Name des Objektes.

Werbemaßnahmen:
Auf der gesamten Baustelle sind keine eigenständigen Werbemaßnahmen des AN zulässig. Es wird ein zentrales Bauschild errichtet, auf welchem der AN mit Firmenname erwähnt wird. Hierfür wird eine einmalige Gebühr von 30 EUR netto erhoben.

Vegetationsflächen im Umfeld des Gebäudes:
Im direkten Umfeld des Schlosses gibt es verschiedene angelegte Grünflächen. Diese dürfen durch die Baumaßnahme nicht beeinträchtigt werden.

Restauratorische und Archäologische Begleitmaßnahmen müssen in die Abläufe integriert werden und können zu Arbeitsunterbrechungen führen, welche nicht separat vergütet werden.

*Hinweis: Ausführungshinweise, Qualifikation, Haftung, Belange Denkmalschutz*
Das Schloss Schwarzburg  in allen seinen Gebäudeteilen sowie Außenanlagen ist denkmalgeschützt. Es wird daher vorausgesetzt, dass der Auftragnehmer entsprechende Erfahrungen im Umgang mit denkmalgeschützten Objekten vergleichbaren Umfangs vorweisen kann und alle Arbeiten mit entsprechendem Qualitätsanspruch von qualifizierten und geprüften Kräften ausgeführt werden. Die Originalsubstanz des Objektes ist in jedem Fall mit größter Sorgfalt zu behandeln.

Arbeiten an denkmalgeschützten Bauteilen

Da es die besondere Eigenart der Baumaßnahme erfordert, kommen im Sinne des § 14, ThDSchG für die Ausführung nur fachlich geeignete Firmen und Personen in Betracht, die sich für die Ausführung der Maßnahmen nachweislich qualifiziert haben und gewerkespezifische Erfahrungen und vertiefte Kenntnisse im Umgang mit denkmalgeschützten Gebäuden haben.
Der Auftragnehmer versichert:
- nur qualifiziertes Personal einzusetzen
- Kenntnis über die speziellen Vorschriften und einschlägigen DIN-Normen, EN-DIN Normen zu besitzen und über ausreichende Erfahrung zu verfügen.

Die für die Arbeiten erforderlichen  fundierten denkmalpflegerischen Erfahrungen an vergleichbaren Objekten müssen zwingend als Eignungskriterium nachgewiesen werden. Hierfür ist das beigefügte Formblatt zu verwenden. Insbesondere werden abgefragt:
- Arbeiten an historisch wertvollen zu schützenden Bauteilen
- vergleichbare bauliche Leistungen in historische Bausubstanz unter beengten Verhältnissen
- Nachweis der Mitarbeiter, welche die Referenzen ausgeführt haben durch Name und Ausbildung sowie Zuweisung der Referenz

Alle Leistungen sind nur von Fachpersonal mit nachgewiesener Fachkunde und Erfahrungen in der Ausführung an vergleichbarer denkmalgeschützter Bausubstanz auszuführen. Die Leistungen sind mit eigenem Personal auszuführen. Die Fachkunde der Bieter sollte nach folgenden Kriterien geprüft werden:

- Angaben hinsichtlich Fachkunde, Leistungsfähigkeit und Zuverlässigkeit
- nach Art und Umfang vergleichbar ausgeführter Leistungen in den letzten 7 Jahren (Angabe mindestens 3 Referenzobjekte)
- Nachweise von Zertifikaten und Qualifikationen für das eingesetzte Personal
- besondere denkmalrelevante Qualifikationen oder Erfahrungen im ausgeschriebenen Handwerk
- personenbezogene Referenzen, Weiterbildungsnachweise, insbesondere zu traditionellen Handwerkstechniken.

Für den Zeitraum der Ausführung wird als Verantwortlicher vom Auftragnehmer benannt. Dieser Verantwortliche ist Ansprechpartner des Auftragnehmers für notwendige Abstimmungen mit dem Architekten/Auftraggeber. Er muss während der gesamten Dauer der Arbeiten vor Ort/auf der Baustelle per Handy erreichbar sein. Spätestens zum Technisschen Klärungsgespräch vor Auftragserteilung muss der Name und die Qualifikation des Verantwortlichen benannt werden.

Der Auftragnehmer verpflichtet sich, zur Aufsicht aller Arbeiten ständig die gleiche Fachkraft an der Baustelle zu beschäftigen. Ein Wechsel der Aufsichts- Fachkraft darf vom Auftragnehmer nur nach vorheriger Verständigung der Bauleitung und des AG und dem Einverständnis desselben vorgenommen werden.
Der Auftraggeber ist berechtigt, einen Wechsel der Aufsichtsperson zu verlangen, wenn Anweisungen von Seiten des Auftraggebers nicht umgesetzt werden oder Zweifel an der fachlichen Tauglichkeit dieser bestehen, dies jedoch nur nach Absprache aller Beteiligten.
Der Auftragnehmer übernimmt die volle Verantwortung für die ihm übertragenen Arbeiten und für die Güte seiner Werkstoffe.

*Hinweis: Freistellungserklärung*
Die Freistellungsbescheinigung für die Bauabzugssteuer ist bei Vertragsbeginn vorzulegen und wird Bestandteil des VOB-Vertrages.
Weiterhin soll jeder Rechnung eine Kopie der für die Auftragszeit geltenden Freistellungsbescheinigung beigefügt werden. Sollte diese im Auftragszeitraum ablaufen, muss der Auftragnehmer eine neue gültige Erklärung beifügen.

*Hinweis: Bautagebuch*
Der Auftragnehmer führt ein Bautagebuch, in dem auch die Arbeitszeiten der Nachunternehmer, der Personal-, Geräte- und Materialeinsatz hervorgehen, ebenso Arbeits- und Witterungsbedingungen aufgeführt sind.
Es muss auf Verlangen jederzeit vorgelegt werden können.
Das Bautagebuch ist der Bauleitung unaufgefordert wöchentlich in Kopie zu übergeben. Rechnungslegung ist nur unter Beifügung der Bautagebuchblätter möglich, auf welche sich der Rechnungszeitraum bezieht.
Die Aufwendungen zur Führung des Baustellentagebuches sind in die Einheitspreise des Angebotes einzukalkulieren.

*Hinweis: Material*
Die Materialkosten verstehen sich einschl. aller Zuschläge, frei Verwendungsstelle. Alle Einheitspreise beinhalten die komplette Leistung nach der Leistungsbeschreibung, einschließlich aller Nebenleistungen, die zur sach- und fachgerechten Durchführung erforderlich sind, sowie inkl. aller Fahrtkosten, Auslösungen und sonstigen Nebenkosten.
Materialpreisentwicklungen, sind in der Kalkulation für die angegebene Ausführungszeit zu berücksichtigen.
Nicht im Angebot erfasste Materialien werden zum ortsüblichen Preis abgerechnet.
Werden vom Auftragnehmer abweichende Produkte angeboten, ist ein Muster einschl. der zugehörigen Datenblätter und Prüfberichte vorzulegen.
Sollte die Gleichwertigkeit zum geforderten Produkt nicht nachgewiesen sein, kann das Angebot nicht gewertet werden.

*Hinweis: Schutzmaßnahmen*
Angrenzende und nicht zu bearbeitende Bauteile sind in geeigneter Form vor Beginn und während der Arbeiten so zu schützen, dass keine Verunreinigungen oder Schäden auftreten können. Ein Staubschutz zu den Räumen außerhalb der Baustelle muss durch den Auftragnehmer gewährleistet werden.
Gleiches gilt für Schutzmaßnahmen, welche an Verarbeitungstechnologien gebunden sind (z.B. Staubschutz, Witterungsschutz, Schutz gegen Niederschlags- und Tauwasser u.dgl.).
Der Auftragnehmer verpflichtet sich, für einen ausreichenden Oberflächen-/Witterungsschutz während der Bauzeit zu sorgen und diesen vor Abnahme nach Abstimmung mit dem Auftraggeber zu beseitigen. In die EP einzukalkulieren sind alle Leistungen, welche unmittelbar (während der täglichen Arbeit) mit dem Schutz vor Witterungseinflüssen zusammenhängen, einschl. tägliches Auf- und Abdecken der zu bearbeitenden Flächen.
Eventuell erforderliche Gerüststellungen sind raum-/und bauteilspezifisch vorzunehmen. Verankerungen sind nur nach Freigabe durch die Bauleitung und den AG zugelassen.

*Hinweis: Pläne und Ausführungsunterlagen zum LV*
Folgende Pläne und Ausführungsunterlagen sind dem Leistungsverzeichnis beigefügt:
- Übersichtsgrundrisse (DIN A3)
- Pflegehinweise

*Hinweis: Ausführungszeit*
Die Ausführungszeit erstreckt sich von bis Mitte 2026.

*Hinweis: VOB*
Die Ausführungen der Teile C und B der VOB in der jeweils gültigen Fassung werden vereinbart.

*Hinweis: Erklärung des Auftragnehmers*
Mit der Angebotsabgabe bestätige ich als Auftragnehmer oder evtl. als Arbeitsgemeinschaft rechtsverbindlich, dass die Einheitspreise so kalkuliert sind, dass die Bestimmungen der Bauaufsicht, der Gerüstordnung, des Arbeitsschutzes, der Unfallverhütungsvorschriften der Berufsgenossenschaften eingehalten werden können.
Ich erkläre, dass vom Auftragnehmer im Zuschlagsfall das geforderte Personal eingesetzt wird, welches mit den oben genannten Vorschriften vertraut ist und auch die Gewähr bieten kann diese umzusetzen.
Ich übernehme rechtsverbindlich die Haftung für alle Schäden, die dem Bauherrn, seinen Beauftragten oder einem sonstigen Dritten infolge Nichtbeachtung der Vorschriften durch mich selbst oder durch meine Erfüllungsgehilfen zugefügt werden.
Der Auftragnehmer bestätigt, dass keine wesentlichen Unklarheiten zur Bauausführung bestehen und die o.g. Vorbemerkungen gelesen und verstanden wurden.

### Titel 10 Baugrobreinigung

*Hinweis: Baugrobreinigung*
Arbeitsbereich:
Gesamtes Schloss, alle Etagen,
jedoch vorrangig Ostflügel EG und KG

**10.10 Reinigen während der Bauzeit - innen**
Besenrein reinigen durch Absaugen (HEPA Filter H13, Staubklasse M) und Abkehren während der Bauzeit, Flächen im Gebäude von grober Verschmutzung durch Bauschutt,
anfallende Stoffe sammeln und auf der Baustelle lagern, die Stellung der Container für die Lagerung des Schutts und die Beseitigung wird gesondert vergütet..

- Ausführung in Abschnitten von mind. 100 m2 nach
Anforderung durch die Bauleitung
Menge: 600,000 m2
Kostengruppen nach DIN 276-1 2008: 391

**10.20 Reinigen während der Bauzeit - außen**
Reinigen während der Bauzeit, befestigte und
unbefestigte Flächen in den Außenanlagen, von grober
Verschmutzung durch Bauschutt, anfallende Stoffe
sammeln und auf der Baustelle lagern, die Stellung
der Container für die Lagerung des Schutts und die
Beseitigung wird gesondert vergütet.

- Ausführung von mind. 100 m2 nach Anforderung durch
die Bauleitung
Menge: 300,000 m2
Kostengruppen nach DIN 276-1 2008: 391

**10.30 Sauberlaufmatte liefern, räumen**
Sauberlaufmatte liefern, räumen
Polmaterial: Polypropylen
Gummirand Standardgrößen: Umlaufend
Gesamthöhe: ca. 7 mm
Gesamtgewicht: ca. 3,2kg/m2
Rückenbeschichtung: Vinyl
Größe: 1,20 m x 2,40 m
Menge: 3,000 St

**10.40 Sauberlaufmatte Reinigen**
Reinigen der vorbeschriebenen Sauberlaufmatten durch
Saugen mit Bürstsauger
nach Erfordernis mit Nass-Trockensauger mit dualer Filtration (für Trocken- und Nass-Schmutz)
Menge: 6,000 St

### Titel 20 Baufeinreinigung

*Hinweis: Pflege-Hinweise zur Reinigung*
Die nachfolgenden Positionen sind sämtlich entsprechend der mit dem Leistungsverzeichnis übergebenen Hinweise zur Reinigung auszuführen.

Die genaue Ausführungsart wird raumweise durch die Bauleitung freigegeben.

**20.10 Baufeinreinigung Fußbodenflächen saugen**
Baufeinreinigung Fußbodenflächen wie Dielen, Fliesen, Natursteinplatten, Estrichflächen saugen oder kehren.

Besenrein reinigen durch Absaugen (HEPA Filter H13,
Staubklasse M) während der Bauzeit, Flächen
im Gebäude von feiner Verschmutzung,
anfallende Stoffe sammeln und in Containern auf der
Baustelle lagern, die Gestellung der Container für die
Lagerung des Schutts und die Beseitigung wird gesondert
vergütet.
- Ausführung in Abschnitten von mind. 50 m2 nach
Anforderung durch die Bauleitung

Kehren nur ausnahmsweise zum sorgfältigen staubarmen aufnehmen von Resten!
Menge: 500,000 m2
Kostengruppen nach DIN 276-1 2008: 394

**20.20 Baufeinreinigung Fußbodenflächen saugen und wischen**
Baufeinreinigung Fußbodenflächen wie Dielen, Linoleum, Fliesen, Natursteinplatten:
1. saugen
2. nebelfeucht wischen mit warmem Wasser, und geeignetem Reinigungsmittel
Menge: 300,000 m2
Kostengruppen nach DIN 276-1 2008: 394

**20.30 Intensivreinigung und Pflege Holzboden**
Intensivreinigung und Pflege Holzböden Parkett und Dielen und Treppenstufen wie folgt:

1. Grundreinigung, feucht, heißes Wasser oder Dampf, manuell oder maschinell, mit geeigneten Reinigungsmitteln, dabei Entfernen von gröberen Verschmutzungen mit Putzschwämmen.
2. Nach dem Trocknen Durchwischen entsprechend Pflegehinweise
Menge: 200,000 m2
Kostengruppen nach DIN 276-1 2008: 352

**20.40 Baufeinreinigung Wandoberflächen innen**
Baufeinreinigung Wandflächen mit Anstrich:
Entstauben duch abkehren mit Feinbesen,-pinsel oder geeignetem Staubwedel und absaugen mit weicher Bürste
Menge: 200,000 m2
Kostengruppen nach DIN 276-1 2008: 391

**20.50 Baufeinreinigung Türen, Verkleidungen, Lambries**
Baufeinreinigung Türen, Verkleidungen, Lambries:
nebelfeucht Abwischen mit warmem Wasser, und geeignetem Reinigungsmittel.
Menge: 50,000 m2
Kostengruppen nach DIN 276-1 2008: 394

**20.60 Grundreinigung Fensterbänke**
Grundreinigung Fensterbänke innen, Holz mit Anstrich oder Fliesen.

Gründliches Abwischen mit warmem Wasser und geeignetem Reinigungsmittel, dabei Entfernen von Verschmutzungen und Farbresten durch Putzschwämme.

Fensterbank: Breite bis ca. 1,50 m, Tiefe bis ca. 40 cm
Menge: 21,000 St

**20.70 Baufeinreinigung Rohre Elektrokanäle etc. bis ca. 6 x 6 cm**
Baufeinreinigung längenorientierte Bauteile wie Rohre, Elektrokanäle etc. aufputz, Metall mit Anstrich und Kunststoff, Bauteilgröße bis ca. 6 x 6 cm.

Gründliches Abwischen mit warmem Wasser und geeignetem Reinigungsmittel, dabei Entfernen von Verschmutzungen und Farbresten durch Putzschwämme.
Menge: 20,000 m

**20.80 Baufeinreinigung Verkleidung Medienleitungen ca. 20 x 20 cm**
Baufeinreinigung Verkleidung Medienleitungen als Kanal bis ca 20x20 cm:
nebelfeucht Abwischen mit warmem Wasser, und geeignetem Reinigungsmittel, trocken nachreiben
Menge: 20,000 m

**20.90 Baufeinreinigung Schalter und Steckdosen**
Baufeinreinigung Schalter und Steckdosen in Wandflächen:
Gründliches Abwischen mit warmem Wasser und geeignetem Reinigungsmittel, dabei Entfernen von Verschmutzungen, trocken nachreiben.
Menge: 20,000 St
Kostengruppen nach DIN 276-1 2008: 394

**20.100 Baufeinreinigung Sanitärkeramik**
Baufeinreinigung Sanitärkeramik

Gründliches Abwischen mit warmem Wasser und geeignetem Reinigungsmittel, dabei Entfernen von Verschmutzungen und Farbresten durch Putzschwämme, trocken nachpolieren.
Menge: 12,000 St
Kostengruppen nach DIN 276-1 2008: 394

**20.110 Grundreinigung Fliesenspiegel**
Grundreinigung Fliesenflächen / Fliesenspiegel in Einzelflächen, Fliesengröße verschiedene Formate.

Gründliches Abwischen mit warmem Wasser und geeignetem Reinigungsmittel, dabei Entfernen von Verschmutzungen und Farbresten durch Putzschwämme.

Fliesenspiegel: Höhe: ca. 1,50 m, Einzellängen ab 1,80 m.
Menge: 50,000 m2

**20.120 Grundreinigung Konvektorheizkörper**
Grundreinigung Konvektorheizkörpern, Höhe: bis 60 cm,  Breite: bis 1,60 m, Tiefe: ca. 15 cm.

Heizkörper mit 2-3 Platten mit Lamellen zwischen den Platten, mit Abdeckung, diese ist zum Reinigen der Zwischenräume ab- und wieder anzuschrauben.

Gründliches Abwischen mit warmem Wasser und geeignetem Reinigungsmittel, Reinigen der Zwischenräume und Lamellen mit geeigneten Heizkörperbürsten.
Menge: 20,000 St

### Titel 30 Stundenlohnarbeiten

*Hinweis: Stundenlohnarbeiten*
Sämtliche nachfolgend vorgesehenen Stundenlohnarbeiten dürfen nur auf Anweisung der Bauleitung erfolgen.

Der Verrechnungssatz umfaßt sämtliche Aufwendungen, insbesondere, den tatsächlichen Lohn einschl. Zuschläge und Nebenkosten.

Stundenlohnnachweise sind dem bauüberwachenden Architekten arbeitstäglich in zweifacher Ausfertigung zur Bestätigung vorzulegen. Diese müssen enthalten:

- das Datum
- die Bezeichnung der Baustelle
- die Bezeichnung des Ausführungsortes innerhalb der Baustelle
- die Art der Leistung
- die Namen der AK und deren Berufs- bzw. Gehaltsgruppe
- die geleisteten Arbeitsstunden je AK
- die Gerätekenngrößen

**30.10 Stundenlohn Vorarbeiter**
Für evtl. erforderliche Arbeiten, die nicht im
Leistungsverzeichnis erfaßt sind und gegen Nachweis
zur Ausführung kommen, werden berechnet für:
Vorarbeiter
Menge: 10,000 h
Kostengruppen nach DIN 276-1 2008: 336

**30.20 Stundenlohn Facharbeiter**
Für evtl. erforderliche Arbeiten, die nicht im
Leistungsverzeichnis erfaßt sind und gegen Nachweis
zur Ausführung kommen, werden berechnet für:
Facharbeiter
Menge: 10,000 h
Kostengruppen nach DIN 276-1 2008: 336

**30.30 Stundenlohn Helfer**
Für evtl. erforderliche Arbeiten, die nicht im
Leistungsverzeichnis erfaßt sind und gegen Nachweis
zur Ausführung kommen, werden berechnet für:
Helfer
Menge: 10,000 h
Kostengruppen nach DIN 276-1 2008: 336
